# Regla vibro-flotadora oscilante Vifom 2 de Technoflex. Motor eléctrico monofásico: 0,13 KW 230V

- Propiedad del archivo: CONSTRUNARIO
- Formato: FIEBDC-3/2012
- Programa: Construnario Versión 3.51
- Fecha de los precios: 21/11/2022
- Divisa: EUR

**VIFOM2** u Regla vibro-flotadora oscilante Vifom 2 de Technoflex. Motor eléctrico monofásico: 0,13 KW 230V
Regle: 2m / Motor eléctrico monofásico: 0,13 KW 230V
