# PS1212 Batería 12 V 12 A/h

- Propiedad del archivo: CONSTRUNARIO
- Formato: FIEBDC-3/2012
- Programa: Construnario Versión 3.51
- Fecha de los precios: 25/01/2023
- Divisa: EUR

**PS-1212** u PS1212 Batería 12 V 12 A/h
Batería PS-1212 de 12V. Capacidad 12Ah. Conexión por terminal Fastón.
