# Kit de comunicación RS232 para centrales analógicas, referencia 2010-2-232-KIT de Carrier

- Propiedad del archivo: CONSTRUNARIO
- Formato: FIEBDC-3/2012
- Programa: Construnario Versión 3.51
- Fecha de los precios: 12/04/2023
- Divisa: EUR

**20102232KIT** u Kit de comunicación RS232 para centrales analógicas, referencia 2010-2-232-KIT de Carrier
Kit de comunicación RS232 para paneles analógicos.
