# Batería sellada de plomo de 12V/18Ah, referencia BS131N de Carrier

- Propiedad del archivo: CONSTRUNARIO
- Formato: FIEBDC-3/2012
- Programa: Construnario Versión 3.51
- Fecha de los precios: 12/04/2023
- Divisa: EUR

**BS131N** u Batería sellada de plomo de 12V/18Ah, referencia BS131N de Carrier
Batería de plomo estanca de 12Vcc 18 A. Dimensiones: 181x167x76mm. Peso: 6,283Kg.
