# Base enchufe 2P+T (TT lateral) con protección de seguridad, referencia 18524-USB de BJC

- Propiedad del archivo: CONSTRUNARIO
- Formato: FIEBDC-3/2012
- Programa: Construnario Versión 3.51
- Fecha de los precios: 06/06/2024
- Divisa: EUR

**BJC18524_USB** u Base enchufe 2P+T (TT lateral) con protección de seguridad, referencia 18524-USB de BJC
Precio: 46.38
Emborne por tornillos 16 A 250 V~ Código EAN: 8421870693307 Código ETIM 8.0: EC000125
