# Interruptor doble persianas

- Propiedad del archivo: CONSTRUNARIO
- Formato: FIEBDC-3/2012
- Programa: Construnario Versión 3.51
- Fecha de los precios: 06/06/2024
- Divisa: EUR

**BJC18569** u Interruptor doble persianas
Precio: 23.66
Interruptor doble persianas BJC, con referencia 18569 de la familia Iris Código EAN: 8421870050261 Código ETIM 8.0: EC000044
