# Conector HDMI tipo A, referencia 18578-HDMI-G de BJC. Gris

- Propiedad del archivo: CONSTRUNARIO
- Formato: FIEBDC-3/2012
- Programa: Construnario Versión 3.51
- Fecha de los precios: 06/06/2024
- Divisa: EUR

**BJC18578_HDMI_G** u Conector HDMI tipo A, referencia 18578-HDMI-G de BJC. Gris
Precio: 81.77
Emborme por tornillos Código EAN: 8421870676812 Código ETIM 8.0: EC002906
