# Toma RJ45 8 vías cat. 6

- Propiedad del archivo: CONSTRUNARIO
- Formato: FIEBDC-3/2012
- Programa: Construnario Versión 3.51
- Fecha de los precios: 06/06/2024
- Divisa: EUR

**BJC18586** u Toma RJ45 8 vías cat. 6
Precio: 17.89
Toma RJ45 8 vías cat. 6 BJC, con referencia 18586 de la familia Iris Código EAN: 8421870663768 Código ETIM 8.0: EC002906
