# Difusor piloto rojo

- Propiedad del archivo: CONSTRUNARIO
- Formato: FIEBDC-3/2012
- Programa: Construnario Versión 3.51
- Fecha de los precios: 02/03/2023
- Divisa: EUR

**BJC18630_R** u Difusor piloto rojo
Precio: 5.96
Difusor piloto rojo BJC, con referencia 18630-R de la familia Iris Código EAN: 8421870059554 Código ETIM 8.0: EC000060
