# Difusor verde, referencia 18630-V de BJC

- Propiedad del archivo: CONSTRUNARIO
- Formato: FIEBDC-3/2012
- Programa: Construnario Versión 3.51
- Fecha de los precios: 06/06/2024
- Divisa: EUR

**BJC18630_V** u Difusor verde, referencia 18630-V de BJC
Precio: 5.96
Para piloto, referencia 18530 Código EAN: 8421870059561 Código ETIM 8.0: EC000060
