# Tecla interruptor/conmutador, referencia 18705-CH de BJC. Chocolate

- Propiedad del archivo: CONSTRUNARIO
- Formato: FIEBDC-3/2012
- Programa: Construnario Versión 3.51
- Fecha de los precios: 06/06/2024
- Divisa: EUR

**BJC18705_CHL** u Tecla interruptor/conmutador, referencia 18705-CH de BJC. Chocolate
Precio: 6.24
Tecla interruptor/conmutador Código EAN: 8421870688716 Código ETIM 8.0: EC000011
