# Tecla doble pulsador persiana, referencia 18711-A de BJC. Beige

- Propiedad del archivo: CONSTRUNARIO
- Formato: FIEBDC-3/2012
- Programa: Construnario Versión 3.51
- Fecha de los precios: 06/06/2024
- Divisa: EUR

**BJC18711_A** u Tecla doble pulsador persiana, referencia 18711-A de BJC. Beige
Precio: 6.99
Tiempo de accionamiento ajustable: 1-120 seg. Código EAN: 8421870050940
