# Tapa dorado Odisea

- Propiedad del archivo: CONSTRUNARIO
- Formato: FIEBDC-3/2012
- Programa: Construnario Versión 3.51
- Fecha de los precios: 06/06/2024
- Divisa: EUR

**BJC18730_OD** u Tapa dorado Odisea
Precio: 7.37
Tapa dorado Odisea BJC, con referencia 18730-OD de la familia Iris Color Código EAN: 8421870056195 Código ETIM 8.0: EC000011
