# Tapa de 2 toma RCA negro antracita

- Propiedad del archivo: CONSTRUNARIO
- Formato: FIEBDC-3/2012
- Programa: Construnario Versión 3.51
- Fecha de los precios: 06/06/2024
- Divisa: EUR

**BJC18776_AT** u Tapa de 2 toma RCA negro antracita
Precio: 8.37
Tapa de 2 toma RCA negro antracita BJC, con referencia 18776-AT de la familia Iris Color Código EAN: 8421870046240
