# Tapa de 2 toma RCA cobre Jaipur

- Propiedad del archivo: CONSTRUNARIO
- Formato: FIEBDC-3/2012
- Programa: Construnario Versión 3.51
- Fecha de los precios: 02/03/2023
- Divisa: EUR

**BJC18776_CJ** u Tapa de 2 toma RCA cobre Jaipur
Precio: 9.21
Tapa de 2 toma RCA cobre Jaipur BJC, con referencia 18776-CJ de la familia Iris Color Código EAN: 8421870046264 Código ETIM 8.0: EC000011
