# Tapa toma teléfono RJ11 y RJ45 blanco

- Propiedad del archivo: CONSTRUNARIO
- Formato: FIEBDC-3/2012
- Programa: Construnario Versión 3.51
- Fecha de los precios: 06/06/2024
- Divisa: EUR

**BJC21795** u Tapa toma teléfono RJ11 y RJ45 blanco
Precio: 2.83
Tapa toma teléfono RJ11 y RJ45 blanco BJC, con referencia 21795 de la familia Coral Código EAN: 8421870123262 Código ETIM 8.0: EC000011
