# Tapa toma R/TV-SAT blanco Perla

- Propiedad del archivo: CONSTRUNARIO
- Formato: FIEBDC-3/2012
- Programa: Construnario Versión 3.51
- Fecha de los precios: 06/06/2024
- Divisa: EUR

**BJC22320_BP** u Tapa toma R/TV-SAT blanco Perla
Precio: 7.75
Tapa toma R/TV-SAT blanco Perla BJC, con referencia 22320-BP de la familia Mega Código EAN: 8421870666530 Código ETIM 8.0: EC000011
