# Tapa salida de cables blanco Satín

- Propiedad del archivo: CONSTRUNARIO
- Formato: FIEBDC-3/2012
- Programa: Construnario Versión 3.51
- Fecha de los precios: 06/06/2024
- Divisa: EUR

**BJC22734_BS** u Tapa salida de cables blanco Satín
Precio: 7.07
Tapa salida de cables blanco Satín BJC, con referencia 22734-BS de la familia Mega Código EAN: 8421870085416 Código ETIM 8.0: EC000011
