# Tapa de 2 toma RCA aluminio Prusia

- Propiedad del archivo: CONSTRUNARIO
- Formato: FIEBDC-3/2012
- Programa: Construnario Versión 3.51
- Fecha de los precios: 06/06/2024
- Divisa: EUR

**BJC22776_AP** u Tapa de 2 toma RCA aluminio Prusia
Precio: 7.65
Tapa de 2 toma RCA aluminio Prusia BJC, con referencia 22776-AP de la familia Mega Código EAN: 8421870086468 Código ETIM 8.0: EC000011
