# Pulsador doble, referencia 23511 de la serie Viva de BJC. Blanco

- Propiedad del archivo: CONSTRUNARIO
- Formato: FIEBDC-3/2012
- Programa: Construnario Versión 3.51
- Fecha de los precios: 06/06/2024
- Divisa: EUR

**BJC23511** u Pulsador doble, referencia 23511 de la serie Viva de BJC. Blanco
Precio: 10.88
Pulsador doble Código EAN: 8421870938101
