# Pulsador luz plata Luna sin garra

- Propiedad del archivo: CONSTRUNARIO
- Formato: FIEBDC-3/2012
- Programa: Construnario Versión 3.51
- Fecha de los precios: 06/06/2024
- Divisa: EUR

**BJC23516_2PL** u Pulsador luz plata Luna sin garra
Precio: 9.43
Pulsador luz plata Luna sin garra BJC, con referencia 23516-2PL de la familia Viva Código EAN: 8421870682080 Código ETIM 8.0: EC000029
