# Baliza plata Luna

- Propiedad del archivo: CONSTRUNARIO
- Formato: FIEBDC-3/2012
- Programa: Construnario Versión 3.51
- Fecha de los precios: 06/06/2024
- Divisa: EUR

**BJC23531_PL** u Baliza plata Luna
Precio: 54.73
Baliza plata Luna BJC, con referencia 23531-PL de la familia Viva Código EAN: 4001869553535 Código ETIM 8.0: EC000615
