# Interruptor bipolar, referencia 5TA2112 de la serie Style de BJC. 10 A

- Propiedad del archivo: CONSTRUNARIO
- Formato: FIEBDC-3/2012
- Programa: Construnario Versión 3.51
- Fecha de los precios: 06/06/2024
- Divisa: EUR

**BJC5TA2112** u Interruptor bipolar, referencia 5TA2112 de la serie Style de BJC. 10 A
Precio: 10.63
Para alcanzar IP44 requiere de la junta 5TG4324 Código EAN: 4001869038001 Código ETIM 8.0: EC001590
