# Tecla símbolo campana, referencia 5TG62010WH10 de la serie/Miro de BJC. Blanco polar

- Propiedad del archivo: CONSTRUNARIO
- Formato: FIEBDC-3/2012
- Programa: Construnario Versión 3.51
- Fecha de los precios: 06/06/2024
- Divisa: EUR

**BJC5TG62010WH10** u Tecla símbolo campana, referencia 5TG62010WH10 de la serie/Miro de BJC. Blanco polar
Precio: 3.31
Tecla símbolo campana Código EAN: 8421870935728 Código ETIM 8.0: EC000011
