# Tecla doble, referencia 5TG62050WH00 de la serie/Miro de BJC. Blanco polar

- Propiedad del archivo: CONSTRUNARIO
- Formato: FIEBDC-3/2012
- Programa: Construnario Versión 3.51
- Fecha de los precios: 06/06/2024
- Divisa: EUR

**BJC5TG62050WH00** u Tecla doble, referencia 5TG62050WH00 de la serie/Miro de BJC. Blanco polar
Precio: 4.50
Tecla doble Código EAN: 8421870935759 Código ETIM 8.0: EC000011
