# Tecla instabus EIB, referencia 5TG6221 de la serie Miro de BJC. Carbono metalizado

- Propiedad del archivo: CONSTRUNARIO
- Formato: FIEBDC-3/2012
- Programa: Construnario Versión 3.51
- Fecha de los precios: 06/06/2024
- Divisa: EUR

**BJC5TG6221** u Tecla instabus EIB, referencia 5TG6221 de la serie Miro de BJC. Carbono metalizado
Precio: 5.44
Tecla instabus EIB Código EAN: 4001869233543 Código ETIM 8.0: EC000011
