# Tecla doble instabus EIB, referencia 5TG6245 de la serie Miro de BJC. Aluminio metalizado

- Propiedad del archivo: CONSTRUNARIO
- Formato: FIEBDC-3/2012
- Programa: Construnario Versión 3.51
- Fecha de los precios: 06/06/2024
- Divisa: EUR

**BJC5TG6245** u Tecla doble instabus EIB, referencia 5TG6245 de la serie Miro de BJC. Aluminio metalizado
Precio: 7.21
Tecla doble instabus EIB Código EAN: 4001869233734 Código ETIM 8.0: EC000011
