# Tecla doble, referencia 5TG71450AC00 de la serie/Style de BJC. Antracita cosso

- Propiedad del archivo: CONSTRUNARIO
- Formato: FIEBDC-3/2012
- Programa: Construnario Versión 3.51
- Fecha de los precios: 06/06/2024
- Divisa: EUR

**BJC5TG71450AC00** u Tecla doble, referencia 5TG71450AC00 de la serie/Style de BJC. Antracita cosso
Precio: 8.18
Tecla doble Código EAN: 8421870937654 Código ETIM 8.0: EC000011
