# Tapa Schuko cerrado, referencia 5UH12732CH21 de la serie Style de BJC. Chocolate

- Propiedad del archivo: CONSTRUNARIO
- Formato: FIEBDC-3/2012
- Programa: Construnario Versión 3.51
- Fecha de los precios: 06/06/2024
- Divisa: EUR

**BJC5UH12732CH21** u Tapa Schuko cerrado, referencia 5UH12732CH21 de la serie Style de BJC. Chocolate
Precio: 239.39
Tapa Schuko Código EAN: 4001869553986 Código ETIM 8.0: EC000011
