# Tecla Schuko,referencia 5UH12732WH01 de la serie Style de BJC. Protección etiqueta. Blanco polar

- Propiedad del archivo: CONSTRUNARIO
- Formato: FIEBDC-3/2012
- Programa: Construnario Versión 3.51
- Fecha de los precios: 06/06/2024
- Divisa: EUR

**BJC5UH12732WH01** u Tecla Schuko,referencia 5UH12732WH01 de la serie Style de BJC. Protección etiqueta. Blanco polar
Precio: 20.23
Tecla Schuko Código EAN: 4001869553863 Código ETIM 8.0: EC000011
