# Regulador para lámparas fluocompactas regulables

- Propiedad del archivo: CONSTRUNARIO
- Formato: FIEBDC-3/2012
- Programa: Construnario Versión 3.51
- Fecha de los precios: 06/06/2024
- Divisa: EUR

| Código | Ud | Descripción | Precio |
|---|---|---|---|
| SIE2388 | u | Regulador para lámparas fluocompactas regulables | 73.89 |
