# Adaptador 1m M-SYSTEM, Platino Metalizado de Style

- Propiedad del archivo: CONSTRUNARIO
- Formato: FIEBDC-3/2012
- Programa: Construnario Versión 3.51
- Fecha de los precios: 06/06/2024
- Divisa: EUR

| Código | Ud | Descripción | Precio |
|---|---|---|---|
| SIE5TG13911 | u | Adaptador 1m M-SYSTEM, Platino Metalizado de Style | 13.45 |
