# Tapa abatible schuko, protección de seguridad, etiqueta, Blanco Polar de Miro

- Propiedad del archivo: CONSTRUNARIO
- Formato: FIEBDC-3/2012
- Programa: Construnario Versión 3.51
- Fecha de los precios: 06/06/2024
- Divisa: EUR

| Código | Ud | Descripción | Precio |
|---|---|---|---|
| SIE5UH10884WH01 | u | Tapa abatible schuko, protección de seguridad, etiqueta, Blanco Polar de Miro | 14.69 |
