# Altavoz WHD, blanco, de Miro

- Propiedad del archivo: CONSTRUNARIO
- Formato: FIEBDC-3/2012
- Programa: Construnario Versión 3.51
- Fecha de los precios: 06/06/2024
- Divisa: EUR

| Código | Ud | Descripción | Precio |
|---|---|---|---|
| SIEKEL55MK2WH | u | Altavoz WHD, blanco, de Miro | 41.28 |
