# Cable sensor analógico ProReact EN con revestimiento de PVC de Zettler.Rollo de 250m

- Propiedad del archivo: CONSTRUNARIO
- Formato: FIEBDC-3/2012
- Programa: Construnario Versión 3.51
- Fecha de los precios: 14/03/2023
- Divisa: EUR

**516016151** u Cable sensor analógico ProReact EN con revestimiento de PVC de Zettler.Rollo de 250m
Precio: 5.33
ProReact EN Analogico cubierta de PVC cable sensor- Rollo de 250m
