# Caja de pruebas de quemadura de cable de Zettler

- Propiedad del archivo: CONSTRUNARIO
- Formato: FIEBDC-3/2012
- Programa: Construnario Versión 3.51
- Fecha de los precios: 14/03/2023
- Divisa: EUR

**516018921** u Caja de pruebas de quemadura de cable de Zettler
Precio: 1329.31
Unidad de test de cable emisor de humo para sistema de aspiración
