# Cable de prueba de humo de Zettler

- Propiedad del archivo: CONSTRUNARIO
- Formato: FIEBDC-3/2012
- Programa: Construnario Versión 3.51
- Fecha de los precios: 14/03/2023
- Divisa: EUR

**516018923** u Cable de prueba de humo de Zettler
Precio: 58.56
Cable de prueba de humo para usar con la caja de prueba de quemadura de cable.
