# Resistencia de fin de línea para retirada de detector (pack de 10) de Zettler

- Propiedad del archivo: CONSTRUNARIO
- Formato: FIEBDC-3/2012
- Programa: Construnario Versión 3.51
- Fecha de los precios: 14/03/2023
- Divisa: EUR

| Código | Ud | Descripción | Precio |
|---|---|---|---|
| 557800057 | u | Resistencia de fin de línea para retirada de detector (pack de 10) de Zettler | 24.60 |
