# Base de flash Solex 10 de Zettler. Lente roja/base blanca IP 54

- Propiedad del archivo: CONSTRUNARIO
- Formato: FIEBDC-3/2012
- Programa: Construnario Versión 3.51
- Fecha de los precios: 14/03/2023
- Divisa: EUR

**576501232** u Base de flash Solex 10 de Zettler. Lente roja/base blanca IP 54
Precio: 34.77
Baliza xenón convencional 24Vcc/10 candelas, con luz roja. IP 54.
