# Filtro para VESDA-E -20 unidades de Zettler

- Propiedad del archivo: CONSTRUNARIO
- Formato: FIEBDC-3/2012
- Programa: Construnario Versión 3.51
- Fecha de los precios: 14/03/2023
- Divisa: EUR

**VSP-962-20** u Filtro para VESDA-E -20 unidades de Zettler
Precio: 2055.40
Filtro interno VSP-962-20 para Vesda E, paquete de 20 unidades
