# Parte superior válvula JRG, referencia 350874205 de Georg Fischer. 1"

- Propiedad del archivo: CONSTRUNARIO
- Formato: FIEBDC-3/2012
- Programa: Construnario Versión 3.51
- Fecha de los precios: 29/01/2024
- Divisa: EUR

**350874205** u Parte superior válvula JRG, referencia 350874205 de Georg Fischer. 1"
Material: latón
