# Válvula de cierre y llenado JRG, referencia 350598501 de Georg Fischer. 1/2"x15

- Propiedad del archivo: CONSTRUNARIO
- Formato: FIEBDC-3/2012
- Programa: Construnario Versión 3.51
- Fecha de los precios: 29/01/2024
- Divisa: EUR

**350598501** u Válvula de cierre y llenado JRG, referencia 350598501 de Georg Fischer. 1/2"x15
Material: latón Conexión: conexión de tornillo de abrazadera
