# Espaciador de plástico, referencia 350739097 de Georg Fischer

- Propiedad del archivo: CONSTRUNARIO
- Formato: FIEBDC-3/2012
- Programa: Construnario Versión 3.51
- Fecha de los precios: 29/01/2024
- Divisa: EUR

**350739097** u Espaciador de plástico, referencia 350739097 de Georg Fischer
Descripción: al 1380, 5900, 5910, 5916, 5922, 762101227, 762101228 Material: plástico, EPDM, acero galvanizado
