# Enchufe JRG, referencia 350791201 de Georg Fischer. 11/2

- Propiedad del archivo: CONSTRUNARIO
- Formato: FIEBDC-3/2012
- Programa: Construnario Versión 3.51
- Fecha de los precios: 29/01/2024
- Divisa: EUR

**350791201** u Enchufe JRG, referencia 350791201 de Georg Fischer. 11/2
Material: latón
