# Tapón de cierre JRG, referencia 350803401 de Georg Fischer. 3/8"

- Propiedad del archivo: CONSTRUNARIO
- Formato: FIEBDC-3/2012
- Programa: Construnario Versión 3.51
- Fecha de los precios: 29/01/2024
- Divisa: EUR

**350803401** u Tapón de cierre JRG, referencia 350803401 de Georg Fischer. 3/8"
Material: bronce, EPDM
