# Unión soldada JRG, referencia 350484801 de Georg Fischer. d54x23/4

- Propiedad del archivo: CONSTRUNARIO
- Formato: FIEBDC-3/2012
- Programa: Construnario Versión 3.51
- Fecha de los precios: 29/01/2024
- Divisa: EUR

**350484801** u Unión soldada JRG, referencia 350484801 de Georg Fischer. d54x23/4
Apta para 3400, 3410, 5120 Material: bronce, latón
