# Interruptor de tubería JRG, referencia 350848901 de Georg Fischer. 1/2"

- Propiedad del archivo: CONSTRUNARIO
- Formato: FIEBDC-3/2012
- Programa: Construnario Versión 3.51
- Fecha de los precios: 29/01/2024
- Divisa: EUR

**350848902** u Interruptor de tubería JRG, referencia 350848901 de Georg Fischer. 1/2"
Descripción: a 2100, 2130 Material: latón Conexión: rosca macho
