# Llave de tubo JRG, referencia 350907402 de Georg Fischer. 5

- Propiedad del archivo: CONSTRUNARIO
- Formato: FIEBDC-3/2012
- Programa: Construnario Versión 3.51
- Fecha de los precios: 29/01/2024
- Divisa: EUR

**350907402** u Llave de tubo JRG, referencia 350907402 de Georg Fischer. 5
Material: latón
