# Llave de tubo JRG, referencia 3509076102 de Georg Fischer. SW6

- Propiedad del archivo: CONSTRUNARIO
- Formato: FIEBDC-3/2012
- Programa: Construnario Versión 3.51
- Fecha de los precios: 29/01/2024
- Divisa: EUR

**350906102** u Llave de tubo JRG, referencia 3509076102 de Georg Fischer. SW6
Material: latón
