# Acoplamiento de manguera JRG, referencia 350461409 de Georg Fischer. 1/2"xd13

- Propiedad del archivo: CONSTRUNARIO
- Formato: FIEBDC-3/2012
- Programa: Construnario Versión 3.51
- Fecha de los precios: 29/01/2024
- Divisa: EUR

**350461409** u Acoplamiento de manguera JRG, referencia 350461409 de Georg Fischer. 1/2"xd13
Material: latón
